# Dacharbeiten -fertig-
Angebotsaufforderung (GAEB 90, DA83)
Währung: EUR

## Flachdach- und Steildacharbeiten
Datum: 08.04.24

*Hinweis*
BAUVORHABEN

Essen, Holunderweg 1 / Alfredstr. 309+311
Wichtiger Hinweis zum Ausführungszeitraum!!!

Beginn:  Ende August 2024
Fertigstellung:  gem. noch folgendem Bauzeitenplan

3 Häuser
Holunderweg 1  7 Geschosse  2 Spänner  13
Mieteinheiten
Alffredstr. 309  2 Geschosse  2 Spänner  4
Mieteinheiten
Alffredstr. 311  2 Geschosse  1 Spänner  2
Mieteinheiten

Die Arbeiten finden in einem Bauabschnitt statt.

Durchzuführende Arbeiten gesamt:

- Gerüstbau
- Wärmedämmfassade
- Kellerdeckendämmung
- Satteldacherneuerung Alfredstr. 309+311
- Flachdacherneuerung inkl. Terrassenumlauf Umlauf im
6.OG
- Fenstererneuerung
- Erneuerung WE-Türen im Treppenhaus
- Erneuerung der Haustür Holunderweg 1
- Einbau T30-Türen in Keller und Dachgeschoss
Alfredstr. 309+311
- Abbruch der vorhandenen Balkonanlagen
- Errichtung von Vorsatzbalkonen
- Zählerzentralisierung
- Einbau Videosprechanlage
- Vordachmontage
- Treppenhausanstrich inkl. Keller
- Umgestaltung Außenanlagen

Die Arbeiten diverser Gewerke werden entsprechend vor
oder nach der Gesrüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### 1 Hauptdach Holunderweg 1

**1.1 Vorhandenen Abdichtungsaufbau aufnehmen/entsorgen**
Vorhandenen Abdichtungsaufbau aufnehmen/entsorgen

Untergrund: Blähbeton

Aufbau: bis zu 4 Lagen bitum. Dachabdichtungsbahnen.

Die Entsorgungskosten werden gesondert und in Höhe der
tatsächlich angefallenen Kosten verrechnet.
Menge: 205,000 m²

**1.2 Abbruch gegossener Blähbetonschicht**
Abbruch gegossener Blähbetonschicht bis zur Beton
Tragschale.
Dicke i.M. 160mm

Herunterschaffen der zu entsorgenden
Materialien in Container.
Die Entsorgungskosten werden gesondert und in Höhe der
tatsächlich angefallenen Kosten verrechnet.
Menge: 205,000 m²

**1.3 Demontage Gehwegplatten 400x400x40 inklusiver Bautenschutzmatten.**
Demontage Gehwegplatten 400x400x40 inklusiver
Bautenschutzmatten.

Das aufgenommene Material ist entsprechend den
behördlichen Vorschriften zu entsorgen.
Entsorgungskosten sind in diese Position
einzukalkulieren.
Menge: 20,000 m²

**1.4 Blitzschutzanlage demontieren/entsorgen**
Vorhandene Blitzschutzanlage demontieren und entsorgen

Vorhandene Blitzschutzanlage incl. Dachleitungshalter von Dachfläche demontieren und entsorgen.

Material: verzinkter Rundstahl

Das aufgenommene Material ist entsprechend den
behördlichen Vorschriften zu entsorgen.
Entsorgungskosten sind in die Position
einzukalkulieren.
Menge: 1,000 psh

**1.5 Vorhandene, auflastgehaltene Geländer für Absturzsicherungen**
Vorhandene, auflastgehaltene Geländer für
Absturzsicherungen demontieren, zwischenlagern und nach
Abschluss der Arbeiten montieren
Menge: 20,000 m

**1.6 Zink-Fallrohre demontieren**
Zink-Fallrohre einschließlich der Rohrschellen etc.
komplett demontieren, herunterschaffen und nach den
abfallrechtlichen Bestimmungen entsorgen, einschl.
Kippgebühren.
Menge: 78,000 m

**1.7 Regenstandrohre demontieren**
Regenstandrohre aus Grauguss einschließlich der
Rohrschellen etc. komplett demontieren,
herunterschaffen und nach den abfallrechtlichen
Bestimmungen entsorgen, einschl. Kippgebühren.
Menge: 5,000 m

**1.8 Dachrandblenden einschl. Halter demontieren**
Dachrandblenden einschl. Halter demontieren und
anfallenden Schrott abfahren.

Das aufgenommene Material ist entsprechend den
behördlichen Vorschriften zu entsorgen.
Entsorgungskosten sind in diese Position
einzukalkulieren.
Menge: 58,000 m

**1.9 Demontage und Entsorgung Dachrandbohlen**
Demontage und Entsorgung der Dachrandbohlen und
anfallenden Schutt abfahren.

Das aufgenommene Material ist entsprechend den
behördlichen Vorschriften zu entsorgen.
Entsorgungskosten sind in diese Position
einzukalkulieren.
Menge: 58,000 m

**1.10 Abriss ungedämmter Attikaabschlüsse**
Abriss ungedämmter Attikaabschlüsse
Abriss der Attikaabschlüsse, bestehend
aus bis zu vier Lagen Bitumenbahnen, der
Dämmstoffkeile, der hochgeführten
Dampfsperrbahn und der auf der Attikakrone montierten Holzbohlen.
Anschlusshöhe: bis 20 cm
Zuschnitt der Anschlussbahnen: bis 80 cm
Herunterschaffen der zu entsorgenden
Materialien in Container.
Menge: 58,000 m

**1.11 vorh. Wandanschluß demontieren**
vorh. Wandanschluß bestehend aus einer mehrlagigen
bituminösen Abdichtung und einer Alu-Wandschiene,
abreißen und entsorgen.
Menge: 18,000 m

**1.12 Lüfter ausbauen und entsorgen.**
Lüfter ausbauen und entsorgen.
1 oder 2-tlg.
Menge: 6,000 St

**1.13 Dachgully 2-tlg. ausbauen und entsorgen.**
Menge: 4,000 St

**1.14 Kaminabdeckplatten demontieren und entsorgen**
Kaminabdeckplatten demontieren und entsorgen, Material
mit Asbestbelastung

Vorhandene Kaminabdeckplatten inklusive aller
Befestigungsmaterialien demontieren u. entsorgen.

Material: Asbestzement
Dicke: bis 25 mm

Das aufgenommene Material ist entsprechend den behördlichen Vorschriften zu entsorgen.
Entsorgungskosten sind in die Position
einzukalkulieren. Ausführung der Arbeiten unter
Einhaltung der TRGS 519.
Menge: 4,000 m²

**1.15 Fassadenplatten Kaminverkleidungen demontieren**
Fassadenplatten Kaminverkleidungen mit Asbestbelastung
incl. Unterkonstruktion demontieren, entsorgen.

Material: Asbestzement
Dicke: bis 6 mm
Größe: bis 30x60 cm

Das aufgenommene Material ist entsprechend den behördlichen Vorschriften zu entsorgen.
Entsorgungskosten sind in die Position
einzukalkulieren. Ausführung der Arbeiten unter
Einhaltung der TRGS 519.
Menge: 12,000 m²

**1.17 AQUADERE Stick Emulsions-VA Beton**
AQUADERE Stick Emulsions-VA Beton
Gebrauchsfertige Emulsion
auf Bitumenbasis, lösemittelfrei,
als Haftbrücke auf die besenreine Stahlbetonfläche aufbringen und ablüften
lassen.
Verbrauch: ca. 0,35 kg/m².
gewähltes Fabrikat: AQUADERE Stick
Menge: 205,000 m²

**1.18 Bitumen-Heißabstrich**
Bitumen-Heißabstrich aus ESBIT-Bitumen
zum Ausgleich der erheblichen Unebenheiten in der
Betondecke aufbringen.
Verbrauch: ca. 6 kg / qm
Ausführung nur auf der Hauptdachfläche
Menge: 205,000 m²

**1.19 Dampfsperre Beton SOPRAVAP EVA 35**
SOPRAVAP EVA 35 auf Stahlbeton bzw. Heißabstich

Dampfsperre Beton SOPRAVAP EVA 35
Elastomerbitumen-Dampfsperrbahn
gemäß Stoffnorm DIN EN 13970
in der Fläche punkt- bzw. unterbrochen
streifenförmig auf ebenen und trockenen
Untergrund aus Stahlbeton und im Bereich
von An- und Abschlüssen vollflächig
nach Herstellerangaben aufschweißen,
Nähte und Stöße dicht verschweißen.
Im Bereich von An- und Abschlüssen
vollflächig 5 cm über die Oberkante der
Wärmedämmung hochführen.
Geprüfte Wasserdichtheit:
200 kPa über 24h.
Oberflächenausstattung:
-Oberseite: Sand
-Unterseite: PP-Folie
-Trägereinlage:
Glasvlies/Aluminiumverbundfolie
-Dicke 3,5 mm
Die Bahn kann aufgrund ihrer Ober- und
Unterseitenausstattung als temporäre
Behelfsabdichtung verwendet werden.
gewähltes Fabrikat: SOPRAVAP EVA 35
Menge: 205,000 m²

**1.20 EFYOS Blue A, in Klebeschaum**
EFYOS Blue A, in Klebeschaum Wärmedämmung aus FCKW-
und HFCKW-freiem Polyurethan-Hartschaum (PIR) nach DIN
EN 13165, mit beidseitigen Deckschichten aus
Reinaluminium, mit oberseitiger blendfreier
Ausstattung,
Brandverhalten nach DIN EN 13501-1:
Klasse E
Anwendungstyp nach DIN 4108-10: DAA dh
Druckspannung nach DIN EN 826 120 kPa
(bei 10% Stauchung)
Raumgewicht mind. 28 kg/mü
Wärmeleitfähigkeit nach
DIN 4108-4: WLS 023
mit Stufenfalz, im Verband in
streifenweise applizierten EFIFOAM-
Dämmstoffklebeschaum dicht gestoßen
verlegen.
Dicke: in Abhängigkeit vom U-Wert des Gesamtaufbaus
Fabrikat: EFYOS Blue A
gewählter Kleber:
EFIFOAM-Dämmstoffklebeschaum

U-Wert-Gesamtaufbau: 0,14 (W/m²K)
Menge: 205,000 m²

**1.21 EFYOS GEFÄLLE BLUE SMART S**
EFYOS GEFÄLLE BLUE SMART
in EFIFOAM Dämmstoffklebeschaum
Gefälle-Dämmsystem aus FCKW- und HFCKW-
freiem Polyurethan-Hartschaum (PIR) nach
DIN EN 13165 mit beidseitiger Deckschicht aus Mehrlagenkomplex mit
oberseitiger blendfreier Ausstattung,
bestehend aus Flachplatten EFYOS blue
und Gefälleplatten EFYOS blue smart
Wärmeleitfähigkeit nach
DIN 4108-4: WLS 023
Brandverhalten nach DIN EN 13501-1:
Klasse E
Anwendungstyp nach DIN 4108-10: DAA dh
Druckspannung nach DIN EN 826 120 kPa
(bei 10% Stauchung)
Raumgewicht mind. 28 kg/mü
Nach Verlegeplan  im Verband dicht
gestoßen in streifenweise aufgebrachten
EFIFOAM-Dämmstoffklebeschaum verlegen.
System ohne ebene Firstausbildung
(Nullplatten) durch Ausführung mit
EFYOS blue smart S Firstplatten.
Stehendes Wasser im Firstbereich wird
dadurch ausgeschlossen.
Format der Dämmplatten: 1200 x 1200 mm,
600 x 1200 mm.
Gefälle:  2,08 %
Mittlere Dicke: in Abhängigkeit vom U-Wert des
Gesamtaufbaus
Fabrikat:
EFYOS blue smart
gewählter Kleber:
EFIFOAM-Dämmstoffklebeschaum

U-Wert-Gesamtaufbau: 0,14 (W/m²K)
Menge: 205,000 m²

**1.22 Zulage für Kehl- und Gratplatten PIR**
Zulage für Kehl- und Gratplatten PIR
Kehl- und Gratplatten aus Polyurethan.
Menge: 50,000 St

**1.23 Unterlagsbahn auf PU SOPRALENE Stick 30**
Unterlagsbahn auf PU SOPRALENE Stick 30
PYE-KTG-KSP-3,0 DU/E1
nach Anwendungsnormen DIN SPEC 20000-201
und BA PYE-KTG-KSP-3,0 nach
DIN SPEC 20000-202 sowie Stoffnormen
DIN EN 13707 und DIN EN 13969,
mit DUO-Längsrand
(2 cm selbstklebend + 8 cm Schweißrand)
Kaltselbstklebende Elastomerbitumen-
Unterlagsbahn durch Abziehen der unterseitigen Schutzfolie auf die ausgeschriebene Polyurethanwärmedämmung nach
Herstellerangaben verlegen, Nähte und
Stöße dicht verschweißen.
Oberflächenausstattung:
-Oberseite:  Kunststoff-Folie
-Unterseite:  kaltselbstklebendes
Elastomerbitumen mit abziehbarer
Schutzfolie
Technische Kennwerte:
Geprüfte Wasserdichtheit:
500 kPa über 24h.
Dicke: 3,0 mm
Kaltbiegeverhalten -30°C
Wärmestandfestigkeit 100°C
Maximale Zugkraft
1000 N/50 mm längs, 1000 N/50 mm quer
Dehnung 3,5% längs, 3,5% quer
gewähltes Fabrikat:
SOPRALENE Stick 30 DUO
Menge: 205,000 m²

**1.24 Oberlage SOPRALENE Flam 50 Dunkelbraun**
Oberlage SOPRALENE Flam 50 Dunkelbraun
PYE-KTP S5 DO/E1
nach Anwendungsnormen
DIN SPEC 20000-201
und BA PYE-KTP S5 nach
DIN SPEC 20000-202
sowie Stoffnormen DIN EN 13707 und
DIN EN 13969.
Elastomerbitumenschweißbahn als Oberlage
vollflächig im Lagenversatz
aufschweißen, Nähte und Stöße dicht
verschweißen.
Oberflächenausstattung:
-Oberseite: mineralische Bestreuung
Farbe: Dunkelbraun
-Unterseite: Kunststoff-Folie
Technische Kennwerte:
Geprüfte Wasserdichtheit:
600 kPa über 24h.
Dicke: 5,2 mm
Kaltbiegeverhalten -36°C
Wärmestandfestigkeit 120°C
Maximale Zugkraft
1100 N/50 mm längs, 1100 N/50 mm quer
Dehnung 40% längs, 45% quer
gewähltes Fabrikat:
SOPRALENE Flam 50 Dunkelbraun
Menge: 205,000 m²

**1.25 Wandanschluß herstellen**
Wandanschluß wie folgt herstellen:
-Wärmedämmung der Flächen heranführen.
-EPS Keile 10x10cm montieren
-Anschluß herstellen mit den Lagen der Abdichung,
Oberlage in Meterbahnen aufgeschweißt
-Die Oberlage 15cm über Wasserführende Ebene führen
und Anschluss mit Wandanschlussprifile aus Alu
mechanisch fixieren und bitumenverträglich versiegeln
Menge: 15,000 m

**1.26 Erhöhung vorh. Attika**
Erhöhung vorh. Attika

Vorhandene Attika aus (Stahl-)Beton mittels weiterer
Holzbohlen erhöhen/aufdoppeln zur Erlangung der
notwendigen Höhe, Dicke
Holzbohlen: ca. 40 mm, Breite: bis 200 mm, Verlegung:
1-lagig, stumpf gestoßen. Befestigung mit
bauaufsichtlich zugelassenen Befestigungsmaterial
(Abstand e <= 400 mm) im tragfähigen vorhandenen
Untergrund aus (Stahl-)Beton.
Menge: 58,000 m

**1.27 OSB-Platte, Attikaverbreiterung horizontal, b=350 mm, d= 25 mm**
OSB-Platte, Attikaverbreiterung horizontal

OSB/3-Platte, d= 25 mm, Breite: 350 mm,
oberhalb der horizontalen Attikadämmung fluchtgerecht
verlegen und im Untergrund aus (Stahl-)Beton-Attika
mit bauaufsichtlich zugelassenen Befestigungsmitteln
in versetzter Anordnung befestigen,
Befestigungsabstand: max. 250 mm.
Menge: 58,000 m

**1.28 Attikaabschluss, PS,Stick 30/SF 35**
Attikaabschluss,Stick 30/ Flam 50
Attikaabschluss, gedämmt, wie folgt
herstellen:
-Wärmedämmung aus PIR
alu-kaschiert, vertikal und horizontal befestigen
Dämmstoffdicke: 50 mm,
Zuschnittbreite: 50 cm
-Wärmedämmung aus der Fläche dicht
gestoßen heranführen
-SOPRALENE STICK 30 heranführen
-Anschlussbahn aus SOPRALENE
STICK 30 im aufgehenden Bereich
über die Holzbohle hinaus 5 cm
herunterführen und stirnseitig
mechanisch befestigen und mindestens
10 cm in der waagerechten Fläche
aufschweißen
Zuschnittbreite: bis 40 cm
-SOPRALENE FLAM 50, vollflächig
aufgeschweißt heranführen, die
Bestreuung in einer Breite von
ca. 15 cm anflämmen und in das
Deckschichtbitumen eindrücken
-SOPRALENE FLAM 50bis Vorderkante Attikakrone führen, abnageln und
mindestens 15 cm in der waagerechten
Fläche aufschweißen
Zuschnittbreite bis: 100 cm
Menge: 58,000 m

**1.29 Mehrtlg. ALU-Dachrandprofil 350 mm**
Mehrtlg. ALU-Dachrandprofil
kompl. mit Halteelement, verl. Trägerblech,
Stoßfugenbleche, sowie sämtliche Kleinteile
liefern und DIN-gerecht montieren.
Blendenhöhe :  bis  350 mm
Dicke  :  1,5 mm
Oberfläche  :  Alu-natur
Anschlußbahn aus der Oberlage, 30 cm breit, in das
Profil einlegen und dachseitig verschweißen.
Menge: 58,000 m

**1.30 Zulage für die Eckausbildung**
Zulage für die Eckausbildung
für die o.a. ALU-Dachrandblende. Eckausbildung
bestehend aus einem zusätzlichem Eckhalter und einem
geschweißten Formteil, sowie sämtliche Kleinteile.
Menge: 4,000 St

**1.31 Dachablauf, senkrecht**
Dachablauf, senkrecht,
mit Aufstockelement und Kiesfang,
einbauen und in die Dampfsperrbahn,
bzw. Dachabdichtung einbinden, einschl.
Herunterraspeln der Wärmedämmung, um
einen vertieften Einbau zu ermöglichen.
Durchmesser: 70/100/125/150 mm
Manschette: Bitumen
Menge: 4,000 St

**1.32 Sanierungs-Dachablauf**
Sanierungs-Dachablauf,
wärmegedämmt, mit Kiesfang,
einbauen und in die Dachabdichtung
einbinden, einschl. Herunterraspeln der
Wärmedämmung, um einen vertieften
Einbau zu ermöglichen.
Durchmesser: 70/100/125/150 mm
Manschette: Bitumen
Menge: 4,000 St

**1.33 Kernbohrungen in der Attika herstellen**
Kernbohrungen in der Attika für Notentwässerungen herstellen
Menge: 8,000 St

**1.34 Attika-Notüberläufe**
Attika-Notüberläufe,
Durchmesser: 70 mm, einbauen und in die Dachabdichtung
einbinden.
Auslauf mit einem VA Rohr als Speier
Menge: 4,000 St

**1.35 Strangentlüfter, 2-tlg., wärmegedämmt NW 100**
Strangentlüfter, 2-tlg., wärmegedämmt  NW 100, aus
Kunststoff, liefern, an Rohrleitung anschließen, in
den Dachaufbau einarbeiten und einfassen.
Menge: 6,000 St

**1.36 Flachdach-Absturzsicherung Warmdach**
Flachdach-Absturzsicherung als Anschlagpunkt für
Sicherheitsgeschirr, als Komplett-System mit
GS-Prüfplakette und bauaufsichtlicher Zulassung -auch
der Befestigungsmittel-,wärmegedämmt, zum Aufdübeln
auf die Betondecke, liefern und in den vorh.
Dachaufbau einarbeiten.
vorh.Dachaufbau: 1-schaliges Dach Betondecke
Menge: 10,000 St

**1.37 Flüssigkunststoffabdichtung Alsan 770 TX**
Flüssigkunststoffabdichtung Alsan 770 TX
Vorhandenen Dachausstieg und Stahlstützen der
Dachaufbauten an Oberlage anbinden. Leistung
inklusiver Grundierung der Oberflächen und
perforierter Spezialvlieseinlage als Armierung
Abwicklung 300mm
Menge: 25,000 m

**1.38 Kamin/Schornstein mit Fassadenplatten bekleiden**
Kamin/Schornstein mit Fassadenplatten bekleiden

Bekleidung mit großformatigen Fassadenplatten
inklusiver farblich passenden Fassadenschrauben und
Schnittkantenüberdeckungsleisten bekleiden
EP inkl. Holzunterkonstruktion aus Latten 3x5 S10
verdübelt
Material: HPL 6mm
Farbe: anthrazit
Menge: 16,000 m²

**1.39 Kaminabdeckung, Material: Faserzemen**
Kaminabdeckung, Material: Faserzement,
d= 10 mm, mit 10 cm allseitigem Überstand,
einschließlich Tropfkante aus eingerfäster Nut
Menge: 4,000 m²

**1.40 Kaminabdeckung/Meidinger Scheibe liefern und einbauen**
Kaminabdeckung/Meidinger Scheibe liefern und einbauen

Material: Faserzement,
d= bis 10 mm,

mit 20 cm allseitigem Überstand, einschließlich
Tropfkante, mit Edelstahl-Kaminbolzen (bis 6 Stück)
montieren.
Menge: 6,000 m²

**1.41 Containerkosten 20 cbm**
Containerkosten 20 cbm
Container zur Aufnahme zu entsorgender
Materialien aufstellen, vorhalten und
abtransportieren.
Menge: 5,000 St

**1.42 Entsorgungsgebühren für Mischabfälle**
Entsorgungsgebühren für Mischabfälle
Entsorgungsgebühren für
abgeräumte Mischabfälle.
Menge: 5,000 t

**1.43 Entsorgungsgebühren für Bauschutt**
Entsorgungsgebühren für Bauschutt
Entsorgungsgebühren für
abgeräumte Schuttbfälle.
Menge: 15,000 t

### 2 Terassen und Umlaufflächen Holunderweg 1

**2.1 Kiesschüttung aufnehmen/entsorgen**
Kiesschüttung aufnehmen/entsorgen

Vorhandenen Kies (0- 64mm), incl. evtl. Schutzlage aus
Vlies, bis zur Dachhaut hin entfernen/ aufnehmen.

Mittlere Dicke (mm): 60 mm

Das aufgenommene Material ist entsprechend den
behördlichen Vorschriften zu entsorgen.
Entsorgungskosten sind in diese Position
einzukalkulieren.
Menge: 42,000 m²

**2.2 Demontage von Gehwegplatten**
Demontage von Gehwegplatten, Stärke 40mm inklusiver
30mm Splittbett
Das aufgenommene Material ist entsprechend den
behördlichen Vorschriften zu entsorgen.
Entsorgungskosten sind in diese Position
einzukalkulieren.
Menge: 15,000 m²

**2.3 Vorhandene Mauerkopfabdeckung entfernen**
Vorhandene Mauerkopfabdeckung inklusiver
Brüstungsgeländer in verschiedenen Abmessungen
einschließlich Halter und Unterkonstruktion entfernen
und entsorgen. Abwicklung ca. 40cm

Material: Alu/ Zink

Das aufgenommene Material ist entsprechend den
behördlichen Vorschriften zu entsorgen.
Entsorgungskosten sind in die Position
einzukalkulieren.
Menge: 58,000 m

**2.4 Abbruch Dachaufbau, inkl. Dämmung**
Abbruch Dachaufbau, inkl. Dämmung
Vorhandene Dachschichten bis zur
tragenden Unterkonstruktion abschnittsweise komplett abreißen;
Dachaufbau von unten nach oben:
Dampfsperre in Heißbitumen,
EPS, i. M. 100 mm
Dachabdichtung aus Bitumenbahnen bis 20mm.

Herunterschaffen der zu entsorgenden
Materialien in Container.
Entsorgung gesondert nach Wiegekarte
Menge: 55,000 m²

**2.5 vorh. Wandanschluß demontieren**
vorh. Wandanschluß bestehend aus einer mehrlagigen
bituminösen Abdichtung und einer Alu-Wandschiene,
abreißen und entsorgen.

Das aufgenommene Material ist entsprechend den
behördlichen Vorschriften zu entsorgen.
Entsorgungskosten sind in diese Position
einzukalkulieren.
Menge: 104,000 m

**2.6 Dachgully 2-tlg. ausbauen und entsorgen**
Dachgully 2-tlg. ausbauen und entsorgen

Das aufgenommene Material ist entsprechend den
behördlichen Vorschriften zu entsorgen.
Entsorgungskosten sind in diese Position
einzukalkulieren.
Menge: 8,000 St

**2.7 AQUADERE Stick Emulsions-VA Beton**
AQUADERE Stick Emulsions-VA Beton
Gebrauchsfertige Emulsion
auf Bitumenbasis, lösemittelfrei,
als Haftbrücke auf die besenreine Stahlbetonfläche aufbringen und ablüften
lassen.
Verbrauch: ca. 0,35 kg/m².
gewähltes Fabrikat: AQUADERE Stick
Menge: 55,000 m²

**2.8 Bituminöse Dampfsperrbahn - Untergrund Beton**
Lieferung und Verlegung einer Elastomerbitumen-Schweißbahn als Dampfsperrbahn, vollfächig
verschweißt gem. DIN EN 13970, Mindestanforderung:

Gesamtdicke: 4 mm
Deckmasse: Elastomerbitumen
Träger: korrosionsgeschützte Aluminiumfolie und
Glasvlies 60g/m²
Kaltbiegeverhalten: < - 25° C
Wärmestandfestigkeit: > 90° C
Höchstzugkraft (N/5 cm)
längs: > 800 / quer: > 400
Dehnung bei Höchstzugkraft (%)
längs: > 2 / quer: > 2
Wasserdampfdurchlässigkeit: µ = 20000

Nähte und Stöße mind. 10 cm breit zu überlappen,
vollfächig verschweißen und andrücken. Verarbeitung
gemäß Herstellervorschrift.
Menge: 55,000 m²

**2.9 EFYOS Blue A, in Klebeschaum**
EFYOS Blue A, in Klebeschaum Wärmedämmung aus FCKW-
und HFCKW-freiem Polyurethan-Hartschaum (PIR) nach DIN
EN 13165, mit beidseitigen Deckschichten aus
Reinaluminium, mit oberseitiger blendfreier
Ausstattung,
Brandverhalten nach DIN EN 13501-1:
Klasse E
Anwendungstyp nach DIN 4108-10: DAA dh
Druckspannung nach DIN EN 826 120 kPa
(bei 10% Stauchung)
Raumgewicht mind. 28 kg/mü
Wärmeleitfähigkeit nach
DIN 4108-4: WLS 023
mit Stufenfalz, im Verband in
streifenweise applizierten EFIFOAM-
Dämmstoffklebeschaum dicht gestoßen
verlegen.
Dicke: in Abhängigkeit vom U-Wert des Gesamtaufbaus
Fabrikat: EFYOS Blue A
gewählter Kleber:
EFIFOAM-Dämmstoffklebeschaum

U-Wert-Gesamtaufbau: 0,14 (W/m²K)
Menge: 55,000 m²

**2.10 EFYOS GEFÄLLE BLUE SMART S**
EFYOS GEFÄLLE BLUE SMART
in EFIFOAM Dämmstoffklebeschaum
Gefälle-Dämmsystem aus FCKW- und HFCKW-
freiem Polyurethan-Hartschaum (PIR) nach
DIN EN 13165 mit beidseitiger Deckschicht aus Mehrlagenkomplex mit
oberseitiger blendfreier Ausstattung,
bestehend aus Flachplatten EFYOS blue
und Gefälleplatten EFYOS blue smart
Wärmeleitfähigkeit nach
DIN 4108-4: WLS 023
Brandverhalten nach DIN EN 13501-1:
Klasse E
Anwendungstyp nach DIN 4108-10: DAA dh
Druckspannung nach DIN EN 826 120 kPa
(bei 10% Stauchung)
Raumgewicht mind. 28 kg/mü
Nach Verlegeplan  im Verband dicht
gestoßen in streifenweise aufgebrachten
EFIFOAM-Dämmstoffklebeschaum verlegen.
System ohne ebene Firstausbildung
(Nullplatten) durch Ausführung mit
EFYOS blue smart S Firstplatten.
Stehendes Wasser im Firstbereich wird
dadurch ausgeschlossen.
Format der Dämmplatten: 1200 x 1200 mm,
600 x 1200 mm.
Gefälle:  2,08 %
Mittlere Dicke: in Abhängigkeit vom U-Wert des
Gesamtaufbaus
Fabrikat:
EFYOS blue smart
gewählter Kleber:
EFIFOAM-Dämmstoffklebeschaum

U-Wert-Gesamtaufbau: 0,14 (W/m²K)
Menge: 55,000 m²

**2.11 Zulage für Kehl- und Gratplatten PIR**
Zulage für Kehl- und Gratplatten PIR
Kehl- und Gratplatten aus Polyurethan.
Menge: 25,000 St

**2.12 Unterlagsbahn auf PU SOPRALENE Stick 30**
Unterlagsbahn auf PU SOPRALENE Stick 30
PYE-KTG-KSP-3,0 DU/E1
nach Anwendungsnormen DIN SPEC 20000-201
und BA PYE-KTG-KSP-3,0 nach
DIN SPEC 20000-202 sowie Stoffnormen
DIN EN 13707 und DIN EN 13969,
mit DUO-Längsrand
(2 cm selbstklebend + 8 cm Schweißrand)
Kaltselbstklebende Elastomerbitumen-
Unterlagsbahn durch Abziehen der unterseitigen Schutzfolie auf die ausgeschriebene Polyurethanwärmedämmung nach
Herstellerangaben verlegen, Nähte und
Stöße dicht verschweißen.
Oberflächenausstattung:
-Oberseite:  Kunststoff-Folie
-Unterseite:  kaltselbstklebendes
Elastomerbitumen mit abziehbarer
Schutzfolie
Technische Kennwerte:
Geprüfte Wasserdichtheit:
500 kPa über 24h.
Dicke: 3,0 mm
Kaltbiegeverhalten -30°C
Wärmestandfestigkeit 100°C
Maximale Zugkraft
1000 N/50 mm längs, 1000 N/50 mm quer
Dehnung 3,5% längs, 3,5% quer
gewähltes Fabrikat:
SOPRALENE Stick 30 DUO
Menge: 55,000 m²

**2.13 Oberlage SOPRALENE Flam 50 Dunkelbraun**
Oberlage SOPRALENE Flam 50 Dunkelbraun
PYE-KTP S5 DO/E1
nach Anwendungsnormen
DIN SPEC 20000-201
und BA PYE-KTP S5 nach
DIN SPEC 20000-202
sowie Stoffnormen DIN EN 13707 und
DIN EN 13969.
Elastomerbitumenschweißbahn als Oberlage
vollflächig im Lagenversatz
aufschweißen, Nähte und Stöße dicht
verschweißen.
Oberflächenausstattung:
-Oberseite: mineralische Bestreuung
Farbe: Dunkelbraun
-Unterseite: Kunststoff-Folie
Technische Kennwerte:
Geprüfte Wasserdichtheit:
600 kPa über 24h.
Dicke: 5,2 mm
Kaltbiegeverhalten -36°C
Wärmestandfestigkeit 120°C
Maximale Zugkraft
1100 N/50 mm längs, 1100 N/50 mm quer
Dehnung 40% längs, 45% quer
gewähltes Fabrikat:
SOPRALENE Flam 50 Dunkelbraun
Menge: 55,000 m²

**2.14 Wandanschluß herstellen**
Wandanschluß wie folgt herstellen:
-Wärmedämmung der Flächen heranführen.
-EPS Keile 10x10cm montieren
-Anschluß herstellen mit den Lagen der Abdichung,
Oberlage in Meterbahnen aufgeschweißt
-Die Oberlage 15cm über Wasserführende Ebene führen
und Anschluss mit Wandanschlussprifile aus Alu
mechanisch fixieren und bitumenverträglich versiegeln
Menge: 104,000 m

**2.15 Wandanschluss wärmegedämmt**
Wandanschluss Wärmegedämmt
Montage einer Wärmedämmung A1 in einer Stärke von 160
mm und einer Höhe von 400 mm zuschneiden und an der
Hauswand befestigen. Keile aus Dämmstoff liefern und
montieren und verkleben.  Schweißbahn zweilagig als
Wandanschluss ausgebildet über die Wärmedämmung hinweg
an das Kernmauerwerk anbinden. Zinkbleche als
Fensterbankkantung inkl. drei Kanten (Abwicklung: bis
zu 55cm) zuschneiden, anfertigen und als Unterlagsblech
für das WDVS montieren.
Menge: 104,000 m

**2.16 Dachablauf, senkrecht,**
Dachablauf, senkrecht,
mit Aufstockelement und Kiesfang,
einbauen und in die Dampfsperrbahn,
bzw. Dachabdichtung einbinden, einschl.
Herunterraspeln der Wärmedämmung, um
einen vertieften Einbau zu ermöglichen.
Durchmesser: 70/100/125/150 mm
Manschette: Bitumen
Menge: 8,000 St

**2.17 Sanierungs-Dachablauf**
Sanierungs-Dachablauf,
wärmegedämmt, mit Kiesfang,
einbauen und in die Dachabdichtung
einbinden, einschl. Herunterraspeln der
Wärmedämmung, um einen vertieften
Einbau zu ermöglichen.
Durchmesser: 70/100/125/150 mm
Manschette: Bitumen
Menge: 8,000 St

**2.18 Kernbohrungen in der Attika herstellen**
Kernbohrungen in der Attika für Notentwässerungen herstellen
Menge: 8,000 St

**2.19 Attika-Notüberläufe**
Attika-Notüberläufe,
Durchmesser: 70 mm, einbauen und in die Dachabdichtung
einbinden.
Auslauf mit einem VA Rohr als Speier
Menge: 8,000 St

**2.20 Flüssigkunststoffabdichtung Alsan 770 TX**
Flüssigkunststoffabdichtung Alsan 770 TX
Vorhandenen Terrassentür an Oberlage anbinden.
Leistung inklusiver Grundierung der Oberflächen und
perforierter Spezialvlieseinlage als Armierung
Abwicklung 300mm
Menge: 15,000 m

**2.21 OSB-Platte, Brüstungverbreiterung horizontal**
OSB-Platte, Brüstungverbreiterung horizontal

OSB/3-Platte, d= 25 mm, Breite: bis 500 mm,
oberhalb der horizontalen Brüstung/Mauerkrone
fluchtgerecht verlegen und im Untergrund aus
(Stahl-)Beton-Attika mit bauaufsichtlich zugelassenen
Befestigungsmitteln in versetzter Anordnung befestigen,
Befestigungsabstand: max. 250 mm.
Inklusiver Aufbringung einer kaltselbstkebenden
Bitumenabdichtung als Trenn- und Schutzlage Zuschnitt
500mm
Menge: 58,000 m

**2.22 Mauer-/Attikaabdeckung, Alum. RAL 7016, d=2,0 mm**
Mauer-/Attikaabdeckung, Alum. natur, d=2,0 mm,
Abwicklung bis 800, bis 4 Kant.

Lieferung u. Montage von Mauer-/Attikaabdeckungen,

Material: Aluminium, RAL7016
Materialdicke: 2,0 mm,
Abwicklung: bis 800 mm,
Kantungen: bis 4 Stück,
max. Länge: 3,00 m je Element,

Befestigung in fluchtgerechter Montage (nicht
sichtbar) auf Haltern, Befestigung Halter auf zuvor
Hergestellter Unterkonstruktion. Ausbildung
Stoßbereiche mit Rillenstoßverbindern.

Bauseitige Lieferung und Montage von
Brüstungsgeländern zur Erzielung von notwendigen
Brüstungshöhen.
Fassadenseitige befestigung
Menge: 58,000 m

**2.23 Mauer-/Attikaabd., Mehr-/Minderpr. pro +- 50 mm Abwickl.**
*** Bedarfsposition mit GB
Mauer-/Attikaabd., Alum. natur, d= 2,0 mm,
Mehr-/Minderpreis +- 50 mm Abwicklung

Mehr-/Minderpreis zu vorstehenden Positionen "Mauer-/
Attikaabd.", für Änderung der Abwicklung (sowohl
Mehrals auch Minderabwicklung) um je 50 mm.
Menge: 1,000 m

**2.24 Mauer-/Attikaabd., Abw. bis 800 mm, Eckausbildung, Zulage**
Mauer-/Attikaabd., Alum. natur, d=2,0 mm, Abw. bis 800
mm, Eckausbildung, Zulage

Zulage zu Vorpositon "Mauer-/Attikaabdeckung", für
Ausbildung von Standard- Innen-/Aussenecken,

Schenkellängen: max. 800 mm,

incl. zusätzlicher Halter für Befestigung der Ecken,
sonstige Ausführung gem. vorstehender Position.
Menge: 4,000 St

**2.25 Mauer-/Attikaabd., Abw. bis 800 mm, Endausbildung, Zulage**
Mauer-/Attikaabd., Alum. natur, d=2,0 mm, Abw. bis 800
mm, Endausbildung, Zulage

Zulage zu Vorpositon "Mauer-/Attikaabdeckung", für
Ausbildung von Endstücken, incl. zusätzlicher Halter
für Befestigung, sonstige Ausführung gemäß
vorstehender Position.
Menge: 4,000 St

**2.26 Mauer-/Attikaabd., Alum. natur, d=2,0 mm Zulage**
Mauer-/Attikaabd., Alum. natur, d=2,0 mm, Abw. bis 800
mm, Sonderformteil T-Stück, Zulage
Menge: 4,000 St

**2.27 Containerkosten 20 cbm**
Containerkosten 20 cbm
Container zur Aufnahme zu entsorgender
Materialien aufstellen, vorhalten und
abtransportieren.
Menge: 2,000 St

**2.28 Entsorgungsgebühren für Bauschutt**
Entsorgungsgebühren für Bauschutt
Entsorgungsgebühren für
abgeräumte Schuttbfälle.
Menge: 9,000 t

**2.29 Plattenbelag auf Splittbett**
Plattenbelag auf Splittbett

Plattenbelag aus Beton-Werksteinplatten,

Größe: .40.. cm / .40.. cm / ca. 4.. cm

Farbe: granit dunkel oder granit hell nach
Bemusterung

Oberfläche: kugelgestrahlt, Natursteinvorsatz,
Oberflächenschutz

Kanten gefast

Splittbett (2/5) Korn mindestens 4cm Dicke. Ansonsten
ergibt sich die Dicke aus der Gefälledämmung.

Lieferung und Einbau Filtervlies 250g/m²

Untergrund der Dachterrasse:
PUR-Gefälledämmung mit Bitumenabdichtung

liefern, auf die Dachterrasse schaffen und
inkl. aller notwendigen Nebenleistungen fachgerecht
einbauen
Menge: 15,000 m²

**2.30 Anschnitte an Plattenbelägen**
Anschnitte an Plattenbelägen

Anschneiden des Plattenbelages im

Bereich aufgehender Bauteile.

Rasterung nach Absprache mit der

Bauleitung
Menge: 15,000 m

**2.31 Entsorgungsgebühren für Mischabfälle**
Entsorgungsgebühren für Mischabfälle
Entsorgungsgebühren für
abgeräumte Mischabfälle.
Menge: 6,000 t

### 3 Übergangsbalkon Holunderweg 1

**3.1 Demontage von Balkonbelag**
*** Bedarfsposition mit GB
Demontage von Balkonbelag, bestehend aus Fliesen und
Estrichbeton, Aufbauhöhe bis 100mm. Demontage bis zur
Dachabdichtung Inkl. Trennlagen aus Folien oder Vlies.
Entsorgung gesondert nach Wiegekarte
Menge: 63,000 m²

**3.2 Vorhandene Mauerkopfabdeckung demontieren**
*** Bedarfsposition ohne GB
Vorhandene Mauerkopfabdeckung inklusiver
Brüstungsgeländer in verschiedenen Abmessungen
einschließlich Halter und Unterkonstruktion entfernen
und entsorgen. Abwicklung ca. 50cm

Material: Alu/ Zink

Das aufgenommene Material ist entsprechend den
behördlichen Vorschriften zu entsorgen.
Entsorgungskosten sind in die Position
einzukalkulieren.
Menge: 15,000 m

**3.3 Abbruch Dachabdichtung, ohne Wärmedämmung.**
*** Bedarfsposition mit GB
Abbruch Dachabdichtung, ohne Wärmedämmung.
Vorhandene Dachabdichtung bis zur
tragenden Unterkonstruktion komplett abreißen und
Tragdecke besenrein abfegen,

Bitumenbahnen bis 20mm.

Herunterschaffen der zu entsorgenden
Materialien in Container.
Entsorgung gesondert nach Wiegekarte
Menge: 63,000 m²

**3.4 vorh. Wandanschluß demontieren**
*** Bedarfsposition ohne GB
vorh. Wandanschluß bestehend aus einer mehrlagigen
bituminösen Abdichtung und einer Alu-Wandschiene,
abreißen und entsorgen.
Menge: 48,000 m

**3.5 Dachgully 2-tlg. ausbauen und entsorgen**
*** Bedarfsposition ohne GB
Menge: 3,000 St

**3.6 AQUADERE Stick Emulsions-VA Beton**
AQUADERE Stick Emulsions-VA Beton
Gebrauchsfertige Emulsion
auf Bitumenbasis, lösemittelfrei,
als Haftbrücke auf die besenreine Stahlbetonfläche aufbringen und ablüften
lassen.
Verbrauch: ca. 0,35 kg/m².
gewähltes Fabrikat: AQUADERE Stick
Menge: 15,000 m²

**3.7 Bituminöse Unterlagsbahn, schweißbar**
Lieferung und Verlegung einer
Elastomerbitumen-Schweißbahn für mehrlagige
Dachabdichtungen gemäß DIN EN 13707 und DIN EN 13969,
DIN SPEC 20000-201 u. DIN SPEC 20000-202.

Dicke: >= 4,0 mm
Einlage: Glasgewebe (200 g/m2)
Deckschicht: Elastomerbitumen
Unterseite: Folienkaschierung (abschmelzbar)
Sonstige technische Eigenschaften:
Kaltbiegeverhalten: min. <= -25°C
Wärmestandfestigkeit: min. >= +100°C
Zugverhalten: maximale Zugkraft: längs >= 1.000 N/50
m, quer >= 1.000 N/50 mm
Dehnung: längs >= 2%, quer >= 2%
Brandverhalten: Klasse E
Geradheit: <= 20 mm/10 m

Nähte und Stöße mind. 8 cm breit vollfächig
verschweißen und andrücken. Verarbeitung gemäß
Herstellervorschrift.
Menge: 15,000 m²

**3.8 Oberlage SOPRALENE Flam 50 Dunkelbraun**
Oberlage SOPRALENE Flam 50 Dunkelbraun
PYE-KTP S5 DO/E1
nach Anwendungsnormen
DIN SPEC 20000-201
und BA PYE-KTP S5 nach
DIN SPEC 20000-202
sowie Stoffnormen DIN EN 13707 und
DIN EN 13969.
Elastomerbitumenschweißbahn als Oberlage
vollflächig im Lagenversatz
aufschweißen, Nähte und Stöße dicht
verschweißen.
Oberflächenausstattung:
-Oberseite: mineralische Bestreuung
Farbe: Dunkelbraun
-Unterseite: Kunststoff-Folie
Technische Kennwerte:
Geprüfte Wasserdichtheit:
600 kPa über 24h.
Dicke: 5,2 mm
Kaltbiegeverhalten -36°C
Wärmestandfestigkeit 120°C
Maximale Zugkraft
1100 N/50 mm längs, 1100 N/50 mm quer
Dehnung 40% längs, 45% quer
gewähltes Fabrikat:
SOPRALENE Flam 50 Dunkelbraun
Menge: 15,000 m²

**3.9 Wandanschluß herstellen**
Wandanschluß wie folgt herstellen:
-EPS Keile 5x5cm montieren
-Anschluß herstellen mit den Lagen der Abdichung,
Oberlage in Meterbahnen aufgeschweißt
-Die Oberlage 15cm über Wasserführende Ebene führen
und Anschluss mit Wandanschlussprifile aus Alu
mechanisch fixieren und bitumenverträglich versiegeln
Menge: 8,000 m

**3.10 Wandanschluss wärmegedämmt**
Wandanschluss Wärmegedämmt
Montage einer Wärmedämmung A1 in einer Stärke von 160
mm und einer Höhe von 200 mm zuschneiden und an der
Hauswand befestigen. Keile aus Dämmstoff liefern und
montieren und verkleben.  Schweißbahn zweilagig als
Wandanschluss ausgebildet über die Wärmedämmung hinweg
an das Kernmauerwerk anbinden. Zinkbleche als
Fensterbankkantung  inkl. drei Kanten zuschneiden
anfertigen und als Unterlagsblech für das WDVS
montieren.
Menge: 8,000 lfm

**3.11 Containerkosten 20 cbm**
*** Bedarfsposition mit GB
Containerkosten 20 cbm
Container zur Aufnahme zu entsorgender
Materialien aufstellen, vorhalten und
abtransportieren.
Menge: 1,000 St

**3.12 Entsorgungsgebühren für Bauschutt**
*** Bedarfsposition mit GB
Entsorgungsgebühren für Bauschutt
Entsorgungsgebühren für
abgeräumte Schuttbfälle.
Menge: 7,000 t

**3.13 Entsorgungsgebühren für Mischabfälle**
*** Bedarfsposition mit GB
Entsorgungsgebühren für Mischabfälle
Entsorgungsgebühren für
abgeräumte Mischabfälle.
Menge: 3,000 t

### 4 Klempnerarbeiten Flachdach Holunderweg 1

**4.1 Wasserfangkasten, vorbewittert, Nenngröße 100, lief. u. mont.**
Wasserfangkasten aus vorbewittertem Titanzink,
quadratisch, trichterförmiger Einlauf, passend zur
Rinne, liefern und gem. aktueller Regeln für
Metallarbeiten im Dachdeckerhandwerk fachgerecht,
einschl. Zuschnitt- und Bördelungsarbeiten montieren.

Form:  quadratisch
Größe:  220 x 220 mm
Durchmesser: DN 100
Menge: 7,000 St

**4.2 Regenfallrohre, vorbewittert, rund, DN 100, liefern und montieren**
Regenfallrohre, vorbewittert, rund,
hochfrequenzgeschweißt, einschließlich Rohrschellen
mit nichtrostenden Gewindestangen und Metalldübeln
nach DIN EN 612 liefern und gem. aktueller Regeln für
Metallarbeiten im Dachdeckerhandwerk montieren. Die
einzelnen Rohrlängen sind 50 mm ineinander zu stecken.
Nenngröße:  100 mm
Metalldicke:  0,7 mm
Menge: 77,500 m

**4.3 Rohrbogen, vorbewittert, Nenngröße 100, liefern und montieren; Zulage**
Rohrbogen mit Muffe aus vorbewittertem Titanzink
liefern und gem. aktueller Regeln für Metallarbeiten
im Dachdeckerhandwerk als Zulage zur Pos.
Regenfallrohre"
montieren.

Nenngröße:  100 mm
Metalldicke:  0,7 mm
Winkel:  40° - 85 °
Menge: 14,000 St

**4.4 Fallrohrbefestigung bei WDVS; Zulage**
Zulage für die Befestigung der Fallrohre bei einem
bauseits aufgebrachtem Wärmedämmverbundsystem mit
speziellen thermisch getrennten Rohrschellendübeln
bestehend aus einer Kunststoffdübelstange mit
Dichtscheibe und einem nichtrostenden Metallstift,
einschl. Material.

Dämmstärke:  14 - 16 cm
Durchmesser Metallstift:  >= 10 mm
Menge: 77,500 m

**4.5 Regenstandrohr Stahl, DN 100, liefern und montieren; 1000 mm**
Regenstandrohr aus feuerverzinktem Stahl nach DIN EN
10305-3 mit zusätzlicher Innenbeschichtung,
Reinigungsöffnung, Steckmuffenverbindung mit
Dichtelement, systemkonformer Regenstandrohrkappe und
Rohrschellen liefern und gem. aktueller Regeln für
Metallarbeiten im Dachdeckerhandwerk montieren.

Länge:  1000 mm
Nennweite:  DN 100
Menge: 5,000 St

**4.6 Sprungrohr Stahl, DN 100, e = 130 mm, liefern und montieren**
Sprungrohr aus feuerverzinktem Stahl, als Zulage zur
Pos. "Regenstandrohr Stahl, DN 100, liefern und
montieren; 1000 mm".

Nennweite:  DN 100
Achsabstand: e = 130 mm
Menge: 9,000 St

**4.7 Bogen 45° Stahl, DN 100, liefern und montieren**
Bogen 45° aus feuerverzinktem Stahl, als Zulage zur
Pos. "Regenstandrohr Stahl, DN 100, liefern und
montieren; 1000 mm".

Nennweite:  DN 100
Menge: 18,000 St

**4.8 Provisorische Dachentwässerung, Flexrohre**
Nach Demontage der Regenfallrohre (s. Titel  Abbruch-
und Demontagearbeiten) Flexrohre DN 100  aus
Kunststoff zur provisorischen Dachentwässerung liefern
und montieren und bis zur Montage der neuen Fallrohre
(s. Titel Fallrohre) vorhalten und nach  Beendigung
der Fassadenarbeiten wieder demontieren. Der
provisorische Anschluss an die vorhandene
Kanalentwässerung ist
einzukalkulieren.

Eine ausreichende und sichere Befestigung und deren
Vorhaltung am bauseitig gestellten Gerüst gehört zur
fertigen Leistung.
Menge: 92,000 m

### 5 Steildacharbeiten Alfredstr. 309+311

**5.1 Vorh. Dacheindeckung aufnehmen**
Vorh. Dacheindeckung einschl. Firste und Grate,
Formteile, Dachfenster, Dachhaken, Dachleitern,
Steigtritte, Laufroste, Dachlatten, etc. aufnehmen,
vom Dach schaffen, laden, abfahren und nach den
abfallrechtlichen Bestimmungen entsorgen, einschl.
Kippgebühren. Dachkonstruktion und Dachraum säubern.
Menge: 425,000 m²

**5.2 Wärmedämmung KMF ausbauen, bis 8 cm Stärke**
Vorhandene Dämmung aus künstlicher Mineralfaser (KMF)
in Sparrenlagen und zwischen Kehlbalken mit
entsprechender Einweisung und persönlicher
Schutzausrüstung ausbauen, in geeigneten Behältern
fördern und einer stofflichen Verwertung zuführen
einschl. aller Genehmigungen und Gebühren.

Unmittelbar vor der Demontage ist die KMF mit
Restfaserbindemittel zu behandeln.

Nach dem Entfernen der KMF-Produkte sind durch
mineralfaserhaltigen Staub verunreinigte Flächen der
Unterkonstruktion mit geeigneten Industriestaubsaugern
sorgfältig zu reinigen.

Dämmstoffstärke:  bis 8 cm

Material:  - künstliche Mineralfaser
Stoffgüte:  - Stoffe gemäß TRGS 521
  krebserzeugend
        - schadstoffbelasteter
  gefährlicher Abfall
        - überwachungsbedürftig

Abfallschlüssel: - nach EWC 170603*
(Abfallverzeichnisverordnung AVV)

Die Demontage und Entsorgung der KMF ist gem. TRGS 521
durchzuführen.

Die notwendigen  Bescheinigungen / Eignungsnachweise
gem. TRGS sind bei der Angebotsabgabe als Anlage
beizufügen.
Menge: 120,000 m²

**5.3 Zulage Wärmedämmung KMF ausbauen, je cm Mehrstärke**
Zulage Wärmedämmung KMF ausbauen der Vorposition je cm
Mehrstärke.
Menge: 960,000 m²

**5.4 Walzbleistreifen ausbauen, bis 35 cm**
Vorh. Walzbleistreifen in den Bereichen,
Wandanschluss, Dachgauben  etc. in verschiedenen
Stärken, einschl. evtl. vorhandener Kappleisten
aufnehmen, vom Dach schaffen, laden, abfahren und nach
den abfallrechtlichen Bestimmungen entsorgen, einschl.
Kippgebühren.

Zuschnittbreite: bis 35 cm
Menge: 16,000 m

**5.5 Dachflächenfenster ausbauen, bis 1 m²**
Vorh. Dachflächenfenster einschl. evtl. vorhandenem
Eindeckrahmen lösen und aufnehmen, vom Dach schaffen,
laden, abfahren und nach den abfallrechtlichen
Bestimmungen entsorgen, einschl. Kippgebühren.

Größe: bis 1,00 m²
Menge: 12,000 St

**5.6 Unterspannbahn demontieren**
Unterspannbahn von Steildachflächen abdecken, vom Dach
schaffen, laden, abfahren und nach den
abfallrechtlichen Bestimmungen
entsorgen, einschl. Kippgebühren. Dachkonstruktion
säubern.
Menge: 425,000 m²

**5.7 Zinkkehlen demontieren**
Kehlabdeckung aus Zink einschl. aller
Befestigungsmittel demontieren, herunterschaffen und
nach den abfallrechtlichen Bestimmungen entsorgen,
einschl. Kippgebühren.

.
Menge: 3,000 m

**5.8 Zink-Dachrinnen demontieren**
Zink-Dachrinnen aller Dimensionen einschl. Rinneisen,
Traufbleche, Kopfstücke, Bögen etc. komplett
demontieren, herunterschaffen und nach den
abfallrechtlichen Bestimmungen entsorgen, einschl.
Kippgebühren. Lose sitzende Traufschalung ist
nachzunageln.
Menge: 70,000 m

**5.9 Zink-Fallrohre demontieren**
Zink-Fallrohre einschließlich der Rohrschellen etc.
komplett demontieren, herunterschaffen und nach den
abfallrechtlichen Bestimmungen entsorgen, einschl.
Kippgebühren.
Menge: 38,000 m

**5.10 Regenstandrohre demontieren**
Regenstandrohre aus Grauguss einschließlich der
Rohrschellen etc. komplett demontieren,
herunterschaffen und nach den abfallrechtlichen
Bestimmungen entsorgen, einschl. Kippgebühren.
Menge: 5,000 m

**5.11 Alt-Antennen demontieren**
Vorhandene Antennen nach Absprache mit der örtlichen
Bauleitung des Auftraggebers demontieren,
herunterschaffen und nach den abfallrechtlichen
Bestimmungen entsorgen, einschl. Kippgebühren.
Menge: 1,000 St

**5.12 Kaminkopf-Mauerwerk über Dach abbrechen**
*** Bedarfsposition mit GB
Mauerwerk vorhandener Kaminköpfe bis 50 cm unter UK
Dachfläche abbrechen. Abbruchmaterial herunterschaffen
und nach den abfallrechtlichen Bestimmungen entsorgen,
einschl. Kippgebühren.

Das Dach ist vor Beschädigungen zu schützen.
Menge: 5,000 m³

**5.13 Aufmauerung im Traufbereich abbrechen**
Zwischen den Sparren befindliche Aufmauerung im
Traufbereich abbrechen. Abbruchmaterial
herunterschaffen und nach den abfallrechtlichen
Bestimmungen entsorgen, einschl. Kippgebühren.
Menge: 6,000 m³

**5.14 Trauf-, Ortgang- u. Kehlschalung demontieren**
Vorh. Dachschalung aufnehmen, vom Dach schaffen,
laden, abfahren und nach den abfallrechtlichen
Bestimmungen
entsorgen, einschl. Kippgebühren.

Bauteil: Traufe, Ortgang, Kehle
Menge: 28,000 m²

**5.15 Keilbohle demontieren**
Vorh. Keilbohle aufnehmen, vom Dach schaffen, laden,
abfahren und nach den abfallrechtlichen Bestimmungen
entsorgen, einschl. Kippgebühren.
Menge: 70,000 m

**5.16 Holzschalung säubern**
Säubern der nach Entfernen der Dacheindeckung und
Wandverkleidung verbleibenden Holzschalung mit
geeignetem Gerät.
Menge: 28,000 m²

**5.17 Traufschalung herstellen**
Dachschalung Traufe als Unterlage für Unterdächer,
Unterdeckungen, Wärmedämmungen, aus gespundeten
Brettern, technisch getrocknet gem. DIN 68800-2, ohne
chemischen Holzschutz, herstellen einschl. Material
und fachgerechter Befestigung.

Holzart:  Fichte/Tanne
Dicke:  >= 16 mm
Güteklasse:  II, DIN 68365

Gebrauchsklasse: 0, DIN 68800-1
Sortierklasse: S 10, DIN 4074-1
Holzfeuchte:  <= 18 %
Menge: 38,000 m²

**5.18 Keilbohle liefern und montieren**
Keilbohle, technisch getrocknet gem. DIN 68800-2, ohne
chemischen Holzschutz, liefern und fachgerecht
befestigen.

Holzart:  Fichte/Tanne
Querschnitt:  20/50 x 140 mm

Gebrauchsklasse: 0, DIN 68800-1
Sortierklasse: S 10, DIN 4074-1
Holzfeuchte:  <= 18 %
Menge: 72,000 m

**5.19 Ortgangschalung herstellen**
Ortgangschalung herstellen und als Unterbrett b= 20
cm, einseitig gehobelt, technisch getrocknet gem. DIN
68800-2, ohne chemischen Holzschutz, anbringen,
einschl. Material und inkl. sämtlicher
Befestigungsteile.

Holzart:  Fichte/Tanne
Dicke :  >=16 mm
Güteklasse:  II, DIN 68365

Gebrauchsklasse: 0, DIN 68800-1
Sortierklasse:  S 10, DIN 4074-1
Holzfeuchte:  <= 18 %
Giebelüberstand ab fertiger Putzkante: 20cm
Menge: 28,000 m

**5.20 Stirnbrettbekleidung liefern und montieren**
Glattkantbretter, gehobelt und gefast, technisch
getrocknet gem. DIN 68800-2, ohne chemischen
Holzschutz, als Stirnbrettbekleidung liefern und
montieren, inkl. sämtlicher Befestigungsteile.

Holzart:  Fichte/Tanne
Querschnitt :  19 x 95 mm
Güteklasse:  II, DIN 68365

Gebrauchsklasse: 0, DIN 68800-1
Sortierklasse:  S 10, DIN 4074-1
Holzfeuchte:  <= 18 %
Menge: 72,000 m

**5.21 Kehlschalung herstellen**
Dachschalung Kehle aus gespundeten Brettern, technisch
getrocknet gem. DIN 68800-2, ohne chemischen
Holzschutz, als Unterlage für Kehlbleche herstellen,
einschl. Material und fachgerechter Befestigung.

Holzart:  Fichte/Tanne
Breite:  >= 260 mm je Kehlseite
Dicke :  >= 18 mm
Güteklasse:  III, DIN 68365

Gebrauchsklasse: 0, DIN 68800-1
Sortierklasse:  S 10, DIN 4074-1
Holzfeuchte:  <= 18 %
Menge: 4,000 m

**5.22 Verschalung Kaminköpfe herstellen**
Verschalung von Kaminköpfen mit Schalbrettern,
technisch getrocknet gem. DIN 68800-2, ohne chemischen
Holzschutz, herstellen einschl. Material und
fachgerechter Befestigung.

Holzart:  Fichte/Tanne
Dicke :  >= 24 mm
Breite:  >= 120 mm
Güteklasse:  II, DIN 68365

Gebrauchsklasse: 0, DIN 68800-1
Sortierklasse:  S 10, DIN 4074-1
Holzfeuchte:  <= 18 %
Menge: 10,000 m²

**5.23 Unterspannbahn lief ern und verlegen, sd<0,15m; DG nicht ausgebaut**
Dachfläche mit diffusionsoffener Unterspannbahn aus
hochreißfestem Material parallel zur First- und
Trauflinie gemäß Herstellervorschriften verlegen und
mit der Konterlattung befestigen, einschl. Material.
Die Bahnen müssen ausreichend auf den Traufstreifen
oder bis in die Rinne geführt werden. Im First- und
Gratbereich endet die Folie 5,0 cm unterhalb des
Scheitelpunktes.

Klassifizierung: mind. UDB-A/USB-A,
  gem. ZVDH-Produktdatenblatt
Brandklasse: E, DIN EN 13501-1
Reißkraft:  >= 450/300 N / 5 cm,
  DIN EN 12311-1
Wasserdichtheit: W1, DIN EN 13859-1 +2
Temperaturbeständigkeit:-40°C - +80°C
Sd-Wert :  < 0,15 m
Anwendung:  Dachgeschoss nicht
  ausgebaut
Menge: 435,000 m²

**5.24 Anschluss der Unterspannung an Dach- / Dachflächenfenster**
Unterspannbahn der Vorpositionen umlaufend an Dach- /
Dachflächenfenster  hochführen und mit systemkonformem
Spezialklebeband auf Butylkautschukbasis  gemäß
aktueller Regeln für Dachdeckungen des Deutschen
Dachdeckerhandwerkes befestigen, einschl. Material.
Menge: 40,000 m

**5.25 Anschluss der Unterspannung an aufgehende Bauteile**
Unterspannbahn der Vorposition bzw. separate
systemkonforme Folienstreifen an aufgehenden Bauteilen
hochführen und mit systemkonformem Spezialklebeband
auf Butylkautschukbasis befestigen, einschl. Material.

Bauteile: Kaminwände, Giebelwände, etc.
Menge: 15,000 m

**5.26 Folienrinne oberhalb von Durchdringungen ausbilden**
Folienrinne oberhalb von Durchdringungen aus
systemkonformem Material gemäß Herstellervorschrift
ausbilden, um anfallendes Wasser am Einschnitt vorbei
zu leiten, einschl.Material.
Menge: 12,000 m

**5.27 Rohrdurchdringungen abdichten**
Rohrdurchdringungen mit systemkonformem
Spezialklebeband auf Butyl-Kautschukbasis nach
Herstellervorschrift abdichten. einschl. Material.
Menge: 12,000 St

**5.28 Traufüberstand verlängern, Aufschieblinge**
Traufüberstand verlängern, Aufschieblinge
Länge Aufschieblinge bis 1,50m
Menge: 72,000 m

**5.29 Kehlbretter 4 x 20 cm längs auf die Konterlattung**
Kehlbretter 4 x 20 cm längs auf die Konterlattung

Kehlbretter 4 x 20 cm imprägniert längs auf die
Konterlattung montieren inkl. Verschnitt zur Aufnahme
der Sicherheitsdachhaken.
Menge: 72,000 m

**5.30 Konterlattung, 30 / 50 mm**
Dachfläche mit Konterlattung aus scharfkantigem,
technisch getrocknetem Bauschnittholz gem. DIN 68800-2,
ohne chemischen Holzschutz, parallel auf die Sparren
nageln, einschl. Material.

Holzart:  Fichte/Tanne
Querschnitt :  30 / 50 mm
Sortierklasse:  S 10, DIN 4074-1
Holzfeuchte:  <= 20 %
Menge: 435,000 m²

**5.31 Traglattung, 30 / 50 mm**
Dachfläche mit Traglattung aus scharfkantigem,
technisch getrocknetem Bauschnittholz gem. DIN
68800-2, ohne chemischen Holzschutz, fluchtgerecht
einlatten, einschl. Material. Der Lattenabstand ist
gemäß den Empfehlungen des Herstellers des
Eindeckungsmaterials für normalformatige Dachsteine,
BxL ca. 330 x 420 mm, einzuhalten.

Holzart:  Fichte/Tanne
Querschnitt :  30 / 50 mm
Sortierklasse:  S 10, DIN 4074-1
Holzfeuchte:  <= 20 %
Menge: 435,000 m²

**5.32 Konterlattung Dachaufbauten, Lattenquerschnitt : 30 / 50 mm**
Stirn- und Seitenwandflächen der Dachgauben,
Kaminkopfwände etc. mit Konterlattung aus
scharfkantigem, technisch getrocknetem Bauschnittholz
gem. DIN 68800-2, ohne chemischen Holzschutz, parallel
auf die Gaubenpfosten nageln bzw. Mauerwerk dübeln,
einschl. Material.

Holzart:  Fichte/Tanne
Querschnitt :  30 / 50 mm
Sortierklasse:  S 10, DIN 4074-1
Holzfeuchte:  <= 20 %
Menge: 10,000 m²

**5.33 Dachfläche mit Betondachsteinen eindecken; Climalife-Finkenberger**
Dachfläche mit durchgefärbten geraden Betondachsteinen
mit kleiner Mittelwulst, gem. DIN EN 490/491, mit
Titanoxid beschichtet, hochliegendem Seitenfalz,
natur-matter Oberfläche, auf vorhandene Lattung gemäß
aktueller Regeln für Dachdeckungen des Deutschen
Dachdeckerhandwerkes eindecken, einschl. Material.
Schornsteine, Grate, Kehlen und sonstige Anschlüsse wie
z.B. an Dachfenstern, Gauben etc.sind handwerksgerecht
anzuarbeiten bzw.anzuscheren.

Fabrikat: Nelskamp, Schermbeck
Typ: Climalife Finkenberger Pfanne
Steinformat: 340/420 mm (B/L)
Farbe: nach Wahl des AG. Die Auswahl ist
 rechtzeitig (Lieferfristen) vor Beginn der Arbeiten
 mit der örtlichen Bauleitung des AG abzustimmen.
Menge: 435,000 m²

**5.34 Dachfläche mit Sturmklammern sichern; Verlegeschema 1:3**
Dachfläche mit vom Systemhersteller zugelassenen
Sturmklammern aus Edelstahl V2A für Betondachsteine
fachgerecht gem. Windsogberechnung des Deutschen
Dachdeckerhandwerks befestigen, einschl. Material.

Verlegeschema:  1:3
Abrechnungsgrundlage: Die gemäß Windsogberechnung
ermittelte Dachfläche die im Verlegeschema 1:3
gesichert wurde.
Menge: 435,000 m²

**5.35 Kunststoff-Sanitärlüfter liefern und einbauen**
Kunststoff-Sanitärlüfter mit schlagregensicherer
Haube, Flexschlauch u. Reduzierstück, passend zur
Dacheindeckung, liefern und als Zulage zur
Dachflächeneindeckung einbauen.

Der fachgerechte Anschluss an die Folien innen und
außen, sowie zum Fallstang hin, sind in dieser
Position enthalten.

Das Einbauteil ist mit Edelstahl V2A-Klammern
dauerhaft zu sichern.
Menge: 12,000 St

**5.36 First mit Firststeinen eindecken**
First mit Firststeinen, passend zur Dacheindeckung,
mörtellos gem. aktueller Regeln für Dachdeckungen des
Deutschen Dachdeckerhandwerkes und gem.
Herstellervorschrift verlegen, einschl. Material.

Die Firsteindeckung besteht aus: Firststeinen,
Lüftungs-Firstelement, Firstklammern und
Schraubnägeln, Firstlatte mit Firstlattenhalter.
Menge: 36,000 m

**5.37 Anfang- bzw. Endfirste liefern und einbauen, Zulage**
Anfang- bzw. Endfirste passend zur Firsteindeckung,
als Zulage zur Firsteindeckung, liefern und montieren.
Firstendscheiben aus Kunststoff sind nicht zulässig.
Menge: 2,000 St

**5.38 Ortgang mit Giebelsteinen eindecken**
Ortgang mit Giebelsteinen, passend zur Dacheindeckung,
liefern und gem. aktueller Regeln für Dachdeckungen des
Deutschen Dachdeckerhandwerkes und gem.
Herstellervorschrift eindecken.

Alle Ortgangsteine sind mit der Unterkonstruktion
mittels Edelstahl-V2A-Schrauben dauerhaft zu verbinden.
Menge: 28,000 m

**5.39 Traufenzuluftelement liefern und montieren**
Traufenzuluftelement liefern und gem. aktueller Regeln
für Dachdeckungen des Deutschen Dachdeckerhandwerkes
und gem. Herstellervorschrift montieren.

Freier Lüftungsquerschnitt:  200 cm²/m
Menge: 72,000 m

**5.40 Sicherheits-Dachhaken liefern und montieren, Typ B**
Sicherheits-Dachhaken, Typ B, nach DIN EN 517 zum
Einhängen von Dachdeckerleitern und als Anschlagpunkt
für persönliche Schutzausrüstung auf geneigten Dächern
passend zur Dacheindeckung liefern und gemäß aktueller
Regeln für Dachdeckungen des Deutschen
Dachdeckerhandwerkes und der Herstellervorschriften
montieren.
Menge: 38,000 St

**5.41 Vordeckung mechanisch befestigen**
Besandete Bitumenbahn mit Glasvlies-Trägereinlage
liefern und gem. aktueller Regeln für Dachdeckungen
des Deutschen Dachdeckerhandwerkes als Vordeckung auf
den
Untergrund mit mind. 80 mm Überlappung mechanisch
befestigen.

Oberfläche:  oben und unten besandet
Dehnung:  >= 2 % nach DIN EN 12311-1
Anwendungstype:  DZ/E4 V 13
Glasvlies  60 g/m²
Menge: 10,000 m²

**5.42 Verkleidung Kaminköpfe, Faserzementplatten**
Wände der Kaminköpfe mit Faserzement-Dachplatten mit
erforderlicher Höhenüberdeckung mit/ohne
Gebindesteigung gemäß aktueller Regeln für
Dachdeckungen des Deutschen Dachdeckerhandwerkes
verlegen, einschl. Material.

Format:  30x30 cm
Oberfläche:  glatt
Farbe:  schwarz
Deckungsart: Bogenschnitt
Seitenüberdeckung: 9 cm
Brandverhalten: A2-s1, d0, DIN EN 13501-1
Menge: 10,000 m²

**5.43 Kaminkranz liefern und montieren**
Kaminkranz als oberste Abdeckung des Kaminkopfes aus
Faserzementplatten 10mm
Menge: 9,000 m

**5.44 PVC - Kantenprofil liefern und montieren**
PVC-Kantenwinkel mit Schnittkantenüberdeckung liefern
und an Aussenecken und Fensterlaibungen fachgerecht
und spannungsfrei gem. Herstellervorschrift montieren.
Der
obere Befestigungspunkt erfolgt als Festpunkt. Alle
übrigen erforderlichen Befestigungen werden gleitend
ausgeführt.

Farbe: schwarz
Menge: 12,000 m

**5.45 Dachfenster, Stahl feuerverzinkt, 6-pfannig, liefern und montieren**
Dachfenster aus feuerverzinktem Stahl, nach außen
aufschlagend, liefern und gemäß aktueller Regeln für
Dachdeckungen des Deutschen Dachdeckerhandwerkes und
der Verlegeanleitung des Herstellers einbauen.
Größe:  6-pfannig
Farbe:  feuerverzinkt natur
Menge: 12,000 St

**5.46 Wand- und Kaminanschlüsse herstellen; Profilaluminium**
Abdichtung an durchdringende und aufgehende Bauteile
oberhalb der Dachfläche mit  selbstklebenden, UV- und
temperaturbeständigen Abdichtungsstreifen aus
Profilaluminium, in beide Richtungen dehnbar,
einseitig mit einer vollflächigen Butyl-Klebeschicht
versehen,
Oberseite einbrennlackiert, an Wand- und
Kaminanschlüssen hochführen u. mit ausreichender
Überdeckung gem. aktueller Regeln für Dachdeckungen
des Deutschen Dachdeckerhandwerkes an die
Betondachsteine
anschließen, einschl. Material.

Farbe : schwarz
Menge: 15,000 m

**5.47 Aluminium-Abschlussprofil liefern und montieren**
Abschlussprofil aus Aluminium liefern und an
unverkleideten aufgehenden Wänden  gem.
Herstellervorschrift als oberen Abschluss der Wand-
und Kaminanschlüsse montieren und oberen Rand
sorgfältig mit systemkonformer Dichtungsmasse
abdichten.
Menge: 15,000 m

**5.48 Dampfbremse mit flexiblem sd-Wert liefern und verlegen**
Dampfbremse (Klimamembran)  aus Polyamid mit flexiblem
sd-Wert 0,3 m/5 m,  UV-beständig, als Dampfbremse und
Luftdichtheitsschicht liefern, von außen
schlaufenförmig in  die Sparrenfelder einlegen und
nach Herstellerangaben befestigen. Fixierung seitlich
an den Sparren mit Spaltlatten/Spalierlatten.
Überdeckungen
sind mit systemkonformem Klebeband luftdicht zu
verkleben.

sd-Wert:  0,3 m / 5 m
UV-Beständigkeit: 3 Monate bei direkter
  Sonneneinstrahlung
Menge: 120,000 m²

**5.49 Luftdichten Anschluss der Dampfbremse / Dampfsperre herstellen**
Luftdichten Anschluss der Dampfbremse/Dampfsperre an
Mauerwerk (mit oder ohne Putz) der Traufe, des
Ortgangs, der Kamine etc. mit Mehrkomponenten
Klebe-Dichtmasse herstellen, einschl. Material.

Das gewählte Material muss systemkonform zur gewählten
Dampfbremse/Dampfsperre sein.
Menge: 120,000 m

**5.50 Durchdringungen der Dampfbremse/Dampfsperre luftdicht verschließen**
Durchdringungen der Dampfbremse/Dampfsperre wie
Lüftungs- und Elektrorohre etc. nach Herstellerangaben
luftdicht verkleben, einschl. Material. Poröse und
verschmutzte Bauteile sind zu reinigen und zu
grundieren.

Das gewählte Material muss systemkonform zur gewählten
Dampfbremse sein.
Menge: 8,000 St

**5.51 Zwischensparrendämmung liefern und einbauen; MW 032, 120 mm**
Dämmung aus Mineralwolle, MW 032 nach DIN EN 13162
liefern und von außen oder innen gem.
Herstellervorschrift und Zulassung zwischen die
Sparren und untereinander fugendicht gestoßen
einklemmen. Der Dämmstoff muss zum Schutz gegen
Feuchteeinfluss während
und nach der Einbauphase  wasserabweisend
(hydrophobiert) ausgerüstet sein.

Das Herstellen von wärmebrückenfreien Anschlüsse an
Fassadendämmung, Kehlbalkendämmung etc. ist
einzukalkulieren.

Wärmeleitfähigkeit: 0,032 W/ (m . K)
Anwendungstyp: DZ / DAD
Plattendicke: 120 mm
Brandklasse: A1 nach DIN EN 13501
Menge: 120,000 m²

**5.52 Mehrstärke der Zwischensparrendämmung MW 032, Zulage**
Zulage für Mehrstärke der Zwischensparrendämmung MW 032
WZ je 20 mm Mehrstärke.
Menge: 680,000 m²

**5.53 Deckung der unterlegten Kehlen**
Kehlbleche aus legiertem vorbewittertem Zink DIN EN 988
gem. aktueller Regeln für Dachdeckungen des Deutschen
Dachdeckerhandwerkes auf die Unterkonstruktion mit
Edelstahlhaften und Edelstahlschrauben befestigen,
einschl. Material. Bei Dachgaubenanschlüssen muss der
Kehlauslauf sicher bis auf die Hauptdachfläche geführt
werden.

Zuschnitt:  500 mm
Material-Dicke: 0,7 mm
Menge: 4,000 m

**5.54 Sparren am Mauerwerk als Auflage verdübeln.**
Sparren am Mauerwerk als Auflager für die Dachlattung
und Dachsteine im Ortgangbereich mit dem Mauerwerk
verdübeln.
Letztes Auflager ist mehr als 300 mm entfernt.
Arbeiten erfolgen teilweise von den unteren
Dachflächen aus über.
Menge: 26,000 m

**5.55 Dämmung der Drempel zwischen den Aufschieblingen**
Dämmung der Drempel zwischen den Aufschieblingen um
einen
Wärmebrückenfreien Übergang zwischen Dämmung oberster
Geschossdecke
und WDVS herzustellen.
Mineralfaser 60 mm stark, WLG 035 im Zuschnitt 40 cm
Menge: 72,000 m

**5.56 Demontage vorhandener obersten Geschossdeckendämmung**
*** Bedarfsposition mit GB
Menge: 70,000 m²

**5.57 Demontage Abkastungen im Traufenbereich**
Menge: 72,000 m

**5.58 Reinigen des Untergrundes**
*** Bedarfsposition mit GB
Reinigen des Untergrundes

Verlege-Untergrund besenrein reinigen. Kehrgut
aufnehmen abtransportieren und entsorgen.
Menge: 70,000 m²

**5.59 Materialtransport über Dach; bis 10 m**
*** Bedarfsposition mit GB
Materialtransport über Dach; bis 10 m

Material wie PE-Folie, Dämmplatten, OSB-bzw.
Spanplatten, Randleisten, ggf. Trockenschüttung
einschl. sämtlicher Montagematerialien über das Dach
in den Arbeitsbereich transportieren. Das  Öffnen und
wieder Verschließen der Dachfläche ist in einer
nachfolgenden Position beschrieben.

Abrechnungsgrundlage ist die lächenberechnung der
fertiggestellten Bodendämmung. Der Materialtransport
für Traufendämung, und Beschichtungsarbeiten ist
ebenfalls bei der Kalkulation zu berücksichtigen und
wird nicht gesondert vergütet.

Kosten für Hebewerkzeuge (z. B. Autokran),
Schrägaufzüge, etc. sind in dieser Position
einzukalkulieren.

Traufhöhe: bis 10 m
Menge: 70,000 m²

**5.60 Dachfläche zwecks Materialtransprot öffnen und schließen**
*** Bedarfsposition mit GB
Menge: 2,000 St

**5.61 Abstellgut umräumen**
*** Bedarfsposition mit GB
Abstellgut umräumen

Abstellgut bestehend aus z.B.: Möbel, Türen,
Spielzeug,  Kartons etc. während der Arbeiten ufnehmen
und auf der Speicherfläche umsetzen und später an den
alten Standpunkt wieder aufstellen.
Menge: 1,000 m³

**5.62 Dämmplatten EPS Hartschaum WLG 035, 24 cm (100 kPa)**
*** Bedarfsposition mit GB
Dämmplatten EPS Hartschaum WLG 035, 24 cm(100 kPa)

Hartschaum-Dämmplatten aus expandiertem Polystyrol,
EPS  035  DEO nach DIN EN 13163 als Unterlage für
ausgeschriebenen Trockenestrich (Span- oder
OSB-Platten), doppellagig mit versetzen Fugen, liefern
und press gestoßen verlegen.

Einbauort/-lage:  Dachgeschoss / Dach-,
  Spitzboden
Bauweise:  Stahlbetondecke
Wärmeleitfähigkeit:  0,035 W/(m . K) DIN V
  4108-4
Kantenausbildung:  stumpfe Kante
Gesamtstärke:  24 cm
Baustoffklasse:  B1 nach DIN 4102 Teil 2
Anwendungstyp:  DEO (druckbelastbar)
Druckspannung:  >= 100 kPa

Zuschnitte und Aussparungen für auf der Decke verlegte
Leitungen, im Bereich von aufgehenden Bauteilen
(Kamine,) etc. sowie anfallender Verschnitt sind mit
einzukalkulieren.

Einbauort: DG / Spitzboden
Menge: 70,000 m²

**5.63 Dämmung im Traufbereich; Fußpfette**
Dämmung im Traufbereich; Fußpfette

Im Traufbereich ist die Fußbodendämmung der
Vorposition um Fußpfette und Betondrempel zu führen
und an die bauseits erstellte Fassadendämmung und /
oder Dachschrägendämmung anzuschließen. Die Dämmung
ist entlang der Sparren auszusparen.
Menge: 72,000 m

**5.64 Dämmung der Abkastung im Traufbereich**
Dämmung der Abkastung im Traufbereich

Den durch die Abkastung im Traufbereich (s. Titel
"Trockenestrich") entstandenen Hohlraum bis O.K. OSB /
Span-Platte hohlraumfrei mit Dämmwolle auffüllen.

Höhe der Abkastung:  ca. 50 cm
Abstand der Abkastung zur Fußpfette:
  ca. 15 cm

Einbauort/ -lage:  Traufbereich
Bauweise:  OSB / Spanplatten-
  Abkastung
Wärmeleitfähigkeit:  0,035 W/(m . K) DIN
  V 4108-4
Baustoffklasse:  A1 nach DIN 4102 Teil 2
Menge: 72,000 m

**5.65 OSB-Plattenbelag, geschliffen,18 mm**
*** Bedarfsposition mit GB
OSB-Plattenbelag, geschliffen, 18 mm

Geschliffene und feuchtebeständig verleimte
OSB-Platten mit Nut und Feder gem. DIN EN 300 liefern
und  verlegen. Die Montage erfolgt schwimmend im
Verband mit ausreichend dimensionierter Randdehnfuge.
Kreuzfugen sind nicht zulässig. Das Anarbeiten aller
Nischen, Aussparungen usw. ist mit einzukalkulieren.

Einbauort/ -lage:  Dachgeschoss /
  Dach-, Spitzboden
Rohdichte:  >= 600 kg / mü
Formaldehyd-Emission:  < 0,03 ppm
  (formaldehydfrei
  verleimt)
Oberfläche:  geschliffen
Plattendicke:  18 mm
Menge: 70,000 m²

**5.66 Abkastung im Traufbereich, OSB-Platten**
Abkastung im Traufbereich, OSB-Platten

Im Traufbereich ist für die Dämmung des Traufbereiches
mittels OSB-Platten der Vorposition eine Abkastung
herzustellen. Die Aussparung entlang der Sparren ist
einzukalkulieren.

Plattendicke:  18 mm
Plattenbreite:  nach Wahl

Höhe der Abkastung:  bis 50 cm
Sparrenabstand:  60-65 cm
Menge: 72,000 m

**5.67 2 Stg., Stufenantritt zum neuen Oberboden, gedämmt**
2 Stg., Stufenantritt zum neuen Oberboden, gedämmt

Stufenantritt im Türöffnungsbereich zum neuen,
gedämmten Oberboden, durch Dämmungs Aussparung im
Tür-Öffnungsbereich durch rechteckigen Ausschnitt,
Steigung verkleidet durch OSB-/ Spanplatte, herstellen.

Tür-Öffnungswinkel:  ca. 100°
Steigungsanzahl:  2 St im Schrittmaß
Stufenvorderkante:  Metallwinkel-Abschluss
  45/45 mm
Menge: 4,000 St

**5.68 Abdeckung der Randanschlüsse**
Abdeckung der Randanschlüsse

Gehobelte Holzleisten liefern und entlang der Giebel
und um Kamine, Dachstuhlpfosten etc. befestigen. Die
Fugen zwischen Wand und Dämmung müssen mit den
Holzleisten abgedeckt werden.
Menge: 120,000 m

### 6 Klempnerarbeiten Steildach Alfredstr. 309+311

**6.1 Hängedachrinne, vorbewittert, Nenngröße 333, neu verlegen**
Hängedachrinne aus vorbewittertem Titanzink, halbrund,
mit Wulstausklinkung, nach DIN EN 612 einschließlich
der feuerverzinkten Rinnenhalter liefern und gem.
aktueller Regeln für Metallarbeiten im
Dachdeckerhandwerk montieren. Abstand und Abmessung
sind nach DIN EN 612 zu dimensionieren. Die
Rinnenhalter sind in die Traufbohle oder Sparren
einzulassen und mit korrosionsgeschützten Schrauben
bzw. Rinnenhalternägeln zu befestigen.

Nenngröße:  333 mm
Rinnendurchmesser: 153 mm
Metalldicke:  0,7 mm
Menge: 72,000 m

**6.2 Bewegungsausgleicher, halbrund, vorbewittert, Zulage**
Bewegungsausgleicher aus vorbewittertem Titanzink,
halbrund, mit zinkgrauem Bewegungsteil und Wulstkappe,
als Zulage zur Pos. "Hängedachrinne" liefern und gem.
aktueller Regeln für Metallarbeiten im
Dachdeckerhandwerk in den Dachrinnenstrang einlöten.

Nenngröße:  333 mm
Metalldicke:  0,8 mm
Menge: 4,000 St

**6.3 Rinnenboden, vorbewittert, Nenngröße 333, einlöten; Zulage**
Rinnenboden aus vorbewittertem Titanzink, halbrund,
als Zulage zur Pos. "Hängedachrinne" liefern und gem.
aktueller Regeln für Metallarbeiten im
Dachdeckerhandwerk einlöten.

Nenngröße:  333 mm
Menge: 4,000 St

**6.4 Regenfallrohre, vorbewittert, rund, DN 100, liefern und montieren**
Regenfallrohre, vorbewittert, rund,
hochfrequenzgeschweißt, einschließlich Rohrschellen
mit nichtrostenden Gewindestangen und Metalldübeln
nach DIN EN 612 liefern und gem. aktueller Regeln für
Metallarbeiten im Dachdeckerhandwerk montieren. Die
einzelnen Rohrlängen sind 50 mm ineinander zu stecken.
Nenngröße:  100 mm
Metalldicke:  0,7 mm
Menge: 110,000 m

**6.5 Rinneneinhangstutzen, vorbewittert, 333/100, Form G, lief. u. mont.**
Rinneneinhangstutzen aus vorbewittertem Titanzink,
trichterförmiger Einlauf, passend zur Rinne, liefern
und gem. aktueller Regeln für Metallarbeiten im
Dachdeckerhandwerk fachgerecht einschl. Zuschnitt-,
Bördelungs- und Lötarbeiten montieren.

Form:  G
Nenngröße:  333 mm
Metalldicke:  0,7 mm
Durchmesser: DN 100
Menge: 5,000 St

**6.6 Rohrbogen, vorbewittert, Nenngröße 100, liefern und montieren; Zulage**
Rohrbogen mit Muffe aus vorbewittertem Titanzink
liefern und gem. aktueller Regeln für Metallarbeiten
im Dachdeckerhandwerk als Zulage zur Pos.
Regenfallrohre"
montieren.

Nenngröße:  100 mm
Metalldicke:  0,7 mm
Winkel:  40° - 85 °
Menge: 18,000 St

**6.7 Traufstreifen, walzblank, Nenngröße 250, verlegen**
Traufstreifen aus walzblankem Titanzink, mit Falz,
liefern und gem. aktueller Regeln für
Metallarbeiten im Dachdeckerhandwerk und mit der
erforderlichen Überlappung fachgerecht montieren.

Nenngröße:  250 mm
Metalldicke:  0,7 mm
Menge: 72,000 m

**6.8 Fallrohrbefestigung bei WDVS; Zulage**
Zulage für die Befestigung der Fallrohre bei einem
bauseits aufgebrachtem Wärmedämmverbundsystem mit
speziellen thermisch getrennten Rohrschellendübeln
bestehend aus einer Kunststoffdübelstange mit
Dichtscheibe und einem nichtrostenden Metallstift,
einschl. Material.

Dämmstärke:  14 - 16 cm
Durchmesser Metallstift:  >= 10 mm
Menge: 110,000 m

**6.9 Regenstandrohr Stahl, DN 100, liefern und montieren; 1000 mm**
Regenstandrohr aus feuerverzinktem Stahl nach DIN EN
10305-3 mit zusätzlicher Innenbeschichtung,
Reinigungsöffnung, Steckmuffenverbindung mit
Dichtelement, systemkonformer Regenstandrohrkappe und
Rohrschellen liefern und gem. aktueller Regeln für
Metallarbeiten im Dachdeckerhandwerk montieren.

Länge:  1000 mm
Nennweite:  DN 100
Menge: 9,000 St

**6.10 Sprungrohr Stahl, DN 100, e = 130 mm, liefern und montieren**
Sprungrohr aus feuerverzinktem Stahl, als Zulage zur
Pos. "Regenstandrohr Stahl, DN 100, liefern und
montieren; 1000 mm".

Nennweite:  DN 100
Achsabstand: e = 130 mm
Menge: 9,000 St

**6.11 Bogen 45° Stahl, DN 100, liefern und montieren**
Bogen 45° aus feuerverzinktem Stahl, als Zulage zur
Pos. "Regenstandrohr Stahl, DN 100, liefern und
montieren; 1000 mm".

Nennweite:  DN 100
Menge: 18,000 St

**6.12 Provisorische Dachentwässerung, Flexrohre**
Nach Demontage der Regenfallrohre (s. Titel  Abbruch-
und Demontagearbeiten) Flexrohre DN 100  aus
Kunststoff zur provisorischen Dachentwässerung liefern
und montieren und bis zur Montage der neuen Fallrohre
(s. Titel Fallrohre) vorhalten und nach  Beendigung
der Fassadenarbeiten wieder demontieren. Der
provisorische Anschluss an die vorhandene
Kanalentwässerung ist
einzukalkulieren.

Eine ausreichende und sichere Befestigung und deren
Vorhaltung am bauseitig gestellten Gerüst gehört zur
fertigen Leistung.
Menge: 164,000 m

### 7 Stundenlohnarbeiten

**7.1 Facharbeiter**
*** Bedarfsposition ohne GB
Für unvorherzusehende Stundenlohnarb.
nach Angabe der Bauleitung z. Nachweis
für einen Facharbeiter
Menge: 1,000 Std

**7.2 Dachdeckerhelfer**
*** Bedarfsposition ohne GB
Wie vor, jedoch Dachdeckerhelfer
Menge: 1,000 Std

**7.3 Auszubildender**
*** Bedarfsposition ohne GB
Wie vor, Auszubildender
Menge: 1,000 Std

USt %: 19,00
